# Malerarbeiten Neubau
Angebotsaufforderung (GAEB 90, DA83)
Währung: EUR

## Malerarbeiten DG
Datum: 16.10.24

*Hinweis*
Angaben zum Gebäudebestand

Lage der Baumaßnahme

Bischof-Franz-Wolf-Str. 18 + 20
45357 Essen-Gerschede

Baubeginn: 16.06.2025
Fertigstellung: 08.07.2025

Vorhandene Gebäudeart

2 vorhandene, baugleiche und bewohnte Wohngebäude mit
jeweils 4 Bestandswohnungen. Entsprechend insgesamt 8
Bestandswohnungen

Vorhandene Bauweise/ Bauart

2 1/2-geschossiges Wohngebäude (Zweispänner) mit
Unterkellerung und nicht ausgebautem Dachgeschoss

- Massivbauweise
- Tragende Wände aus Mauerwerk
- Stahlbetondecken im Keller-, Erd- und Obergeschoss
- Betonwiderlager oberhalb der Obergeschossdecke
- Stahlbetontreppenlauf u. Treppenpodeste aus
Stahlbeton bis
  ins Dachgeschoss
- Estrich mit Wärmedämmung im Dachgeschoss
- Gemauerte Kaminzüge im Dachgeschoss
- Z. T. Außenfassade mit WDVS ( 6cm)
- Holzdachkonstruktion (Pfettendach mit
Betonwiderlager)
- Betonziegeleindeckung

Vorhandene Hausanschlüsse

- Strom- und Fernwärmeanschluss
- Hauswasseranschluss
- TV-Kabelhausanschluss

Grundstückserschließung

Die Erschließung des Grundstückes an die vollständig
ausgebauten öffentlichen Straßen im Sinne des
Baugesetzbuches und des Erschließungsbeitragsgesetzes
ist gesichert.

Ansichten Bestandsgebäude

Angaben Dachaufstockung

Auflistung der Dachgeschossaufstockungen u.
Wohnungsgrundrisse

Beide Bestandsgebäude erhalten eine Dachaufstockung in
Holztafelbauweise.

Die Dachgeschossaufstockung besteht je Hausnummer aus:

1 Stück 4-Raumwohnung mit einer Wohnfläche ohne die
Balkonfläche von ca. 81,80 m²

1 Stück 2-Raumwohnung mit einer Wohnfläche ohne die
Balkonfläche von ca. 55,70 m²

Die Gesamtwohnfläche der 4 neuen Wohneinheiten beträgt
ca. 275 m²

Grundrisse

Haus 18

Haus 20

*Hinweis*
A)  ALLGEMEINE VORBEMERKUNGEN
  Stand Dezember 2022
=======================================================
==========

A1) ALLGEMEINES

Dem Leistungsverzeichnis liegen die "Zusätzliche
Vertragsbedingungen für die Ausführung von
Bauleistungen (Z-VOB/B)" der Covivio Immobilien GmbH,
Stand Januar 2022, zugrunde.

Für sich auf dieses Leistungsverzeichnis beziehende
Beauftragungen gelten die Vertragsbedingungen in jedem
Einzelfall als vereinbart. Sofern zukünftig als Ersatz
für die aktuell gültigen Z-VOB/B Stand Junil 2018 mit
dem Auftragnehmer neue Z-VOB/B vereinbart werden,
gelten für nach Gültigkeitsbeginn die neuen Z-VOB/B
beauftragte Leistungen ausschließlich die neuen
Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Malerarbeiten

1.
Maßgebend für die Lieferung und Ausführung der
Leistungen sind die ATV in der VOB-Teil C und weitere
DIN-Vorschriften. Alle Leistungen sind nach dem zum
Zeitpunkt der Ausführung geltenden Normen,
Verordnungen, Richtlinien etc. auszuführen.
Folgende Vorschriften sind besonders zu beachten:
DIN 18363  Anstricharbeiten
DIN 18361  Verglasungsarbeiten
DIN 4102  Brandverhalten von Baustoffen
DIN 4108  Wärmeschutz im Hochbau
DIN  4109  Schallschutz
DIN 18202  Maßtoleranzen im Hochbau
GEG  Gebäude-Energie-Gesetz
Die Allgemein anerkannten Regeln der Technik (
a.a.R.d.T.)

Unfallverhütungsvorschriften/ Regeln der BG Bau
(Berufsgenossenschaft der Bauwirtschaft)
BGV  BG-Vorschriften
BGR  BG-Regeln
BGI  BG-Informationen
BGG  BG-Grundsätze
BetrSichV  Betriebssicherheitsverordnung mit den
dazugehörigen technischen Regeln ,TRBS"
a.a.R.d.T.  Die Allgemein anerkannten Regeln der
Technik

Die Baustellenordnung der Covivio Immobilien GmbH
(siehe unter: www.covivio.immo/Handwerkermarktplatz)

Grundsätzlich sind nur Produkte zu verarbeiten die
entsprechend der europäischen Richtlinien eine
CE-Kennzeichnung  unterliegen und besitzen. Bezüglich
der Wärmeleitfähigkeit sind zusätzlich zur
CE-Kennzeichnung nur Baupro- dukte zugelassen, die
zudem einer Fremdüberwachung einer von Ländern zugelassenen Stelle unterliegen und entsprechend überwacht
sind.  Abfragen zu den angebotenen Produkten/Fabrikaten
erfolgen in den jeweiligen Positionen oder unter
"Produktabfrage".

Verarbeitungsbedingungen: Grundsätzlich sind die
Ausführungsanweisungen und/oder die Technischen
Merkblätter der Hersteller genauestens zu beachten.
Die Mindestverarbeitungstemperaturen der Materialien
dürfen in keinem Fall unterschritten werden.
Vor Anstrich auf Holz ist die Holzfeuchtigkeit
festzustellen. Bei einer höheren Feuchtigkeit als 15%
darf nicht gestrichen werden.

Für die allgemeinen Anstricharbeiten können die
Erzeugnisse folgender Firmen eingesetzt werden:
Brillux, Caparol, STO, Herbol, Sikkens
Die Farbtöne sind in Absprache mit der Bauleitung
festzulegen.
Für farbige Dispersions - Anstrichsysteme, einschl.
deren Putze, gelten folgende Farbtonstufen:
hell getönt  Hellbezugswert  65 %
mittel getönt  Hellbezugswert  64,9 % - 25 %
satt getönt  Hellbezugswert  24,9 %

Vorhandene Dichtungen an Zargen, Türen, Fenstern u.
dgl. sind, soweit möglich, vor den Arbeiten zu
entfernen und anschließend wieder einzubauen,
anderenfalls sind sie abzukleben. Das gilt in gleicher
Weise für Beschläge.

Soweit eine Ausbesserung von Fehlstellen erforderlich
ist, wird diese bis zur vollständigen Glätte
ausgeführt. Bei Beschichtungen auf Lösungsmittelbasis
ist unbedingt eine ausreichende Trocknung der einzelnen
Schichten zu sichern.

Im Außenbereich dürfen nur ausdrücklich für außen
bestimmte oder geeignete Materialien eingesetzt werden.
Vor dem Überstreichen von Dichtstoffen hat sich der
Auftragnehmer Gewissheit über die Verträglichkeit der
Stoffe zu verschaffen. Werden vom AN selbst Dichtstoffe
verwendet, so sind sie grundsätzlich nicht zu
überstreichen, sondern farblich entsprechend
auszuwählen. Fugen unbekannter stofflicher Grundlage
sollen nicht überstrichen werden, sie sind vorher
abzukleben.

Der Anbieter hat sich vor Angebotsabgabe über die
baulichen und technischen Gegebenheiten des Objekts zu
informieren, zur Erstellung des Angebots wird empfohlen
eine Baustellenbegehung durchzuführen. Nachforderungen
aus Nichtkenntnis der Baustellenbesonderheitenkönnen
nicht anerkannt werden.

Soweit im Text nichts anderes beschrieben ist, ist die
Lieferung der erforder- lichen Materialien in die
Leistungspreise einzukalkulieren.
Es gelten die Aufmaß- und Abrechnungsvorschiften der
ATV DIN 18363.
Die Planungsunterlagen werden vom AG zur Verfügung
gestellt.

2.
Material- u. Unterkunftsräume werden bauseits nicht
gestellt.
Die vorhandenen WC-Einrichtungen sind unentgeldlich zu
Nutzen.
Bauaufzüge und Gerüste werden bauseits nicht gestellt,
vorhandene Fassadengerüste können genutzt werden.
Strom u. Wasseranschlüsse sind an der Baustelle
vorhanden.

3.
Sämtliche evtl. anfallende Beistemm- und Spitzarbeiten
in kleinem Umfang sind, sofern sie nicht im
Leistungsverzeichnis gesondert aufgeführt sind, in den
Einheitspreisen einzukalkulieren.

4.
Die Baustelle ist täglich sauber zu halten und
sämtliche Schutt und Materialreste sind ohne besondere
Aufforderung vom AN zu entsorgen.
Der Auftraggeber behält sich vor Bauschuttcontainer
aufzustellen und die hierfür anfallenden Kosten
anteilig auf die ausführenden Firmen umzulegen und von
der Schlußrechnung in Abzug zu bringen.

### Bereich 1 Bischof-Franz-Wolf-Str. 18

#### Abschnitt 1.1 Malerarbeiten

**1.1.10 Schützen Bodenbelag (Vlies)**
*** Bedarfsposition ohne GB
Besonderer Schutz von Bau- und Anlagenteilen, die nach
DIN 18363 über den Punkt 4.1.3 der VOB 2019 hinaus
erbracht werden müssen. Schützen von Bodenflächen
mittels folien- kaschiertem Vlies. Die Fugen sind
überlappend verklebt herzustellen. Einschließlich
rückstandsfreiem beseitigen nach Abschluss der
Arbeiten. Prüfung durch die Bauleitung, ob
Schutzmaßnahmen der Vorgewerke im guten Zustand
vorhanden sind.
- Ausführung nur in Abstimmung mit der Bauleitung
Menge: 0,000 m²

**1.1.20 Grundierung**
*** Bezugsbeschreibung
Tiefengrund zur Vorbereitung des Untergrundes an
Decken- oder Wandflächen für Beschichtungen aus den
nachfolgenden Positionen. Grundierung der Wandflächen
auf Eignung, Trag- und Haftfähigkeit für vorgesehene
Beschichtungen prüfen, säubern und anschließend mit
Tiefengrund gleichmäßig nach Hersteller- vorschrift
grundieren.
Untergrund: Gipsputz, Kalkputz oder Gipskarton
Lacryl Tiefgrund ELF 595 oder gleichwertig
Menge: 510,000 m²

**1.1.30 Grundierung auf Stützen u. Laibungen**
*** wie Position 1.1.20
Art u. Ausführung wie in der vorgenannten Position
beschrieben jedoch auf Stützen, Laibungen und
Wandvorlagen bis 30 cm.
Menge: 50,100 m

**1.1.40 Zellstoffvlies kleben 150**
Tapezieren mit oberflächenoptimiertem, geschlossenen
Zellstoff-Polyester-Vlies. Verkleben des Vlieses mit
Dispersions- klebstoff, lösemittelfrei,
emissionsminimiert, mit ca. 20% Wasser verdünnt. Die
Verklebung erfolgt auf Stoß.
Flächengewicht: ca. 150 g/m²
Fa.Caparol: Capaver AkkordVlies Z150 S oder glw.

Angebotenes Fabrikat:
....................................................
Menge: 510,000 m²

**1.1.50 Zellstoffvlies auf Stützen u. Laibungen**
Art u. Ausführung wie in der vorgenannten Position
beschrieben jedoch auf Stützen, Laibungen und
Wandvorlagen bis 30 cm.
Menge: 50,100 m

**1.1.60 Versiegelung mit Acrylat**
Fugen zwischen Putz-, Beton- und Gipskartonflächen oder
ähn- lichen Baustoffen mit dauerelastischer
Acryl-Fugenmasse ver- siegeln, einschl. grundieren und
soweit erforderlich abkleben.
Acryl-Dichtmasse 395 oder gleichwertig
Menge: 100,000 m

**1.1.70 Dispersionsanstrich - Gipsuntergrund/Trockenbau**
*** Bezugsbeschreibung
Dispersionsanstrich auf den vorbereiteten Untergrund an
Decken- oder Wandflächen (Vorpositionen) mit einem
Grund- und einem Schlussanstrich aus Dispersionsfarbe.
Nassabriebbeständigkeit: Klasse 3
Kontrastverhältnis: Klasse 2
Glanzgrad: matt gem. DIN EN 13300
Maximale Korngröße: Fein gem. DIN EN 13300
Eigenschaften: - lösemittelfrei - weichmacherfrei - gut
füllend - diffusionsoffen
Farbton: weiß RAL 9016, leicht abgetönt
In diese Position ist mit einzukalkulieren:  Grund- und
Schluss- anstrich mittels unverdünnter
Innendispersionsfarbe, durch Zusatz von geringen Mengen
an Spezialmittel auf die Streich- und Rollfähigkeit
eingestellt

Angebotenes Fabrikat:
......................................................
Menge: 510,000 m²

**1.1.80 Dispersionsanstrich auf Stützen u. Laibungen**
*** wie Position 1.1.70
Art u. Ausführung wie in der vorgenannten Position
beschrieben jedoch auf Stützen, Laibungen und
Wandvorlagen bis 30 cm.
Menge: 50,100 m

**1.1.90 Zulage Anstrich Farbton -mittel getönt- als Zulage**
*** Bedarfsposition ohne GB
*** wie Position 1.1.70
Mittel getönte Anstriche der
Nassabriebbeständigkeitsklasse 1,2 und 3 deckend auf
Decken- oder Wandflächen ausführen.  Farbton: nach
Angabe der Bauleitung
Menge: 1,000 m²

**1.1.100 Zulage Anstrich Farbton -satt getönt- als Zulage**
*** Bedarfsposition ohne GB
*** wie Position 1.1.70
Satt getönte Anstriche der
Nassabriebbeständigkeitsklasse 1,2 und 3 deckend auf
Decken- oder Wandflächen ausführen.  Farbton: nach
Angabe der Bauleitung
Menge: 1,000 m²

#### Abschnitt 1.2 Stundenlohnarbeiten

**1.2.10 Stundenlohn Facharbeiter**
*** Bedarfsposition ohne GB
Für evtl. erforderliche Arbeiten, die nicht im
Leistungsver- zeichnis erfaßt sind und gegen Nachweis
zur Ausführung kommen, werden verrechnet für
Facharbeiter
Menge: 1,000 Std

**1.2.20 Stundenlohn Helfer**
*** Bedarfsposition ohne GB
Für evtl. erforderliche Arbeiten, die nicht im
Leistungsver- zeichnis erfaßt sind und gegen Nachweis
zur Ausführung kommen, werden verrechnet für Helfer
Menge: 1,000 Std

### Bereich 2 Bischof-Franz-Wolf-Str. 20

#### Abschnitt 2.1 Malerarbeiten

**2.1.10 Schützen Bodenbelag (Vlies)**
*** Bedarfsposition ohne GB
Besonderer Schutz von Bau- und Anlagenteilen, die nach
DIN 18363 über den Punkt 4.1.3 der VOB 2019 hinaus
erbracht werden müssen. Schützen von Bodenflächen
mittels folien- kaschiertem Vlies. Die Fugen sind
überlappend verklebt herzustellen. Einschließlich
rückstandsfreiem beseitigen nach Abschluss der
Arbeiten. Prüfung durch die Bauleitung, ob
Schutzmaßnahmen der Vorgewerke im guten Zustand
vorhanden sind.
- Ausführung nur in Abstimmung mit der Bauleitung
Menge: 0,000 m²

**2.1.20 Grundierung**
*** Bezugsbeschreibung
Tiefengrund zur Vorbereitung des Untergrundes an
Decken- oder Wandflächen für Beschichtungen aus den
nachfolgenden Positionen. Grundierung der Wandflächen
auf Eignung, Trag- und Haftfähigkeit für vorgesehene
Beschichtungen prüfen, säubern und anschließend mit
Tiefengrund gleichmäßig nach Hersteller- vorschrift
grundieren.
Untergrund: Gipsputz, Kalkputz oder Gipskarton
Lacryl Tiefgrund ELF 595 oder gleichwertig
Menge: 510,000 m²

**2.1.30 Grundierung auf Stützen u. Laibungen**
*** wie Position 2.1.20
Art u. Ausführung wie in der vorgenannten Position
beschrieben jedoch auf Stützen, Laibungen und
Wandvorlagen bis 30 cm.
Menge: 50,100 m

**2.1.40 Zellstoffvlies kleben 150**
Tapezieren mit oberflächenoptimiertem, geschlossenen
Zellstoff-Polyester-Vlies. Verkleben des Vlieses mit
Dispersions- klebstoff, lösemittelfrei,
emissionsminimiert, mit ca. 20% Wasser verdünnt. Die
Verklebung erfolgt auf Stoß.
Flächengewicht: ca. 150 g/m²
Fa.Caparol: Capaver AkkordVlies Z150 S oder glw.

Angebotenes Fabrikat:
....................................................
Menge: 510,000 m²

**2.1.50 Zellstoffvlies auf Stützen u. Laibungen**
Art u. Ausführung wie in der vorgenannten Position
beschrieben jedoch auf Stützen, Laibungen und
Wandvorlagen bis 30 cm.
Menge: 50,100 m

**2.1.60 Versiegelung mit Acrylat**
Fugen zwischen Putz-, Beton- und Gipskartonflächen oder
ähn- lichen Baustoffen mit dauerelastischer
Acryl-Fugenmasse ver- siegeln, einschl. grundieren und
soweit erforderlich abkleben.
Acryl-Dichtmasse 395 oder gleichwertig
Menge: 100,000 m

**2.1.70 Dispersionsanstrich - Gipsuntergrund/Trockenbau**
*** Bezugsbeschreibung
Dispersionsanstrich auf den vorbereiteten Untergrund an
Decken- oder Wandflächen (Vorpositionen) mit einem
Grund- und einem Schlussanstrich aus Dispersionsfarbe.
Nassabriebbeständigkeit: Klasse 3
Kontrastverhältnis: Klasse 2
Glanzgrad: matt gem. DIN EN 13300
Maximale Korngröße: Fein gem. DIN EN 13300
Eigenschaften: - lösemittelfrei - weichmacherfrei - gut
füllend - diffusionsoffen
Farbton: weiß RAL 9016, leicht abgetönt
In diese Position ist mit einzukalkulieren:  Grund- und
Schluss- anstrich mittels unverdünnter
Innendispersionsfarbe, durch Zusatz von geringen Mengen
an Spezialmittel auf die Streich- und Rollfähigkeit
eingestellt

Angebotenes Fabrikat:
......................................................
Menge: 510,000 m²

**2.1.80 Dispersionsanstrich auf Stützen u. Laibungen**
*** wie Position 2.1.70
Art u. Ausführung wie in der vorgenannten Position
beschrieben jedoch auf Stützen, Laibungen und
Wandvorlagen bis 30 cm.
Menge: 50,100 m

**2.1.90 Zulage Anstrich Farbton -mittel getönt- als Zulage**
*** Bedarfsposition ohne GB
*** wie Position 2.1.70
Mittel getönte Anstriche der
Nassabriebbeständigkeitsklasse 1,2 und 3 deckend auf
Decken- oder Wandflächen ausführen.  Farbton: nach
Angabe der Bauleitung
Menge: 1,000 m²

**2.1.100 Zulage Anstrich Farbton -satt getönt- als Zulage**
*** Bedarfsposition ohne GB
*** wie Position 2.1.70
Satt getönte Anstriche der
Nassabriebbeständigkeitsklasse 1,2 und 3 deckend auf
Decken- oder Wandflächen ausführen.  Farbton: nach
Angabe der Bauleitung
Menge: 1,000 m²

#### Abschnitt 2.2 Stundenlohnarbeiten

**2.2.10 Stundenlohn Facharbeiter**
*** Bedarfsposition ohne GB
Für evtl. erforderliche Arbeiten, die nicht im
Leistungsver- zeichnis erfaßt sind und gegen Nachweis
zur Ausführung kommen, werden verrechnet für
Facharbeiter
Menge: 1,000 Std

**2.2.20 Stundenlohn Helfer**
*** Bedarfsposition ohne GB
Für evtl. erforderliche Arbeiten, die nicht im
Leistungsver- zeichnis erfaßt sind und gegen Nachweis
zur Ausführung kommen, werden verrechnet für Helfer
Menge: 1,000 Std

USt %: 19,00
